# Umgestaltung Nedwighafen
Angebotsaufforderung (GAEB DA XML 3.3, DA83)
Projekt: 2025-006
Währung: EUR
Abgabeort: siehe Veröffentlichung; ;
Erstellt mit: GXML Toolbox V3.3 R20220330, ORCA AVA 26.0.8 26.00.08, 10.03.2026

## Allgemeine Baubeschreibung Hafengebäude
Allgemeine Baubeschreibung Hafengebäude
Zukünftig soll das Hafengebäude den zentralen Anlaufpunkt für die am Nedwighafen übernachtenden Wohnmobilisten darstellen. Dazu werden die sanitären Anlagen für Wohnmobilisten von der Gastronomie getrennt und in das Dachgeschoss verlegt. Durch die dort verfügbare Fläche ist eine Aufteilung möglich, die neben Funktionalität einen hohen Aufenthaltswert vorweist. Die Flächen bestehen aus Wasch-, Dusch- und WC-Räumen sowie einem Wasch- und Trocknerraum.
Um einen barrierearmen Zugang zu den sanitären Anlagen im Dachgeschoss gewährleisten zu können, wird eine Aufzugsanlage installiert.
Im Erdgeschoss ist eine Rezeption mit allen damit verbundenen organisatorisch und buchhalterisch notwendigen Einrichtungen sowie notwendigen Serviceräume zur Ausstattung und Betreibung der Wohnmobilstellplätze geplant.
Das bestehende Restaurant wird als Lokal für die Campinggäste, als auch für alle anderen Besucher des Elbufers weiter als gastronomische Einrichtung geführt. Geplant ist hier die Erneuerung sowie Erweiterung der Koch- und Sanitärbereiche und der Umbau des Gastraumes.
Die Umbauarbeiten werden die Neustrukturierung der sanitären Anlagen und der notwendigen Servicebereiche für Housekeeping und Anmeldung / Rezeption beinhalten.
Im Zuge der Sanierung sind Grundrissänderungen erforderlich, welche einen Abbruch sowie das Versetzen und den Neubau von tragenden und nichttragenden Innenwänden notwendig machen.

## Zusätzliche Technische Vertragsbedingungen
Zusätzliche Technische Vertragsbedingungen

1.0 Vorschriften und Richtlinien
Für das Angebot und die Ausführung gelten die VOB Teil A, B und C, sowie sämtliche für dieses Gewerk zutreffenden DIN-Normen in der gültigen Fassung, weiterhin sind die allgemein anerkannten Regeln der Technik und die gesetzlichen und behördlichen Bestimmungen zu beachten und einzuhalten. Diese Vorschriften gelten, soweit nicht durch besondere Bedingungen und Forderungen in dieser Leistungsbeschreibung ausdrücklich eine andere Regelung vorgesehen ist.

Besonders wird hingewiesen auf:
- Bauordnung des Landes Brandenburg und Auflagen der Behörden
- Gewerbeordnung
- Arbeitsstättenverordnung
- Betriebssicherheits-Verordnung
- Baustellen-Verordnung
- Berufsgenossenschaftliche Vorschriften und Richtlinien
- Verarbeitungs- und Einbauvorschriften der Hersteller
- DIN EN 1935 Tür- und Fensterbänder
jeweils in den neuesten Fassungen.

Jeder Bieter hat die für sein Gewerk zutreffenden Vorschriften zum Gesundheits-, Arbeits- und Brandschutz zu berücksichtigen und in seine Kalkulation einzubeziehen.
Für die Baustelle werden eine Baustellenordnung, eine Brandschutzordnung und ein Sicherheits- und Gesundheitsschutz-Plan erarbeitet. Die darin enthaltenen allgemeinen und gewerkespezifischen Forderungen werden Inhalt der abzuschließenden Verträge.

Leistungsabgrenzung

Die in den Zusätzlichen Technischen Vertragsbedingungen geforderten Leistungen, für die keine besonderen Positionen in der Leistungsbeschreibung vorgesehen sind, sind als Leistungen in den entsprechenden Positionen einzukalkulieren.

Sämtliche Positionen verstehen sich einschließlich Herstellung, Lieferung, Einbau und Entsorgung, auch wenn in den Positionen nicht ausdrücklich erwähnt.

In die Einheitspreise und Gesamtpreise des diesem Gewerk beiliegenden Leistungsverzeichnisses sind als Nebenkosten alle Kosten einzukalkulieren, die im Hinblick auf Einrichten, Vorhalten und Räumen der für die in diesen ausgeschriebenen Bauleistungen erforderlichen Baustelleneinrichtung einschließlich Hebemittel, Gerüste, Arbeitsbühnen auch über 2,00 m Höhe notwendig werden, mit Ausnahme der ausgeschriebenen Baustelleneinrichtung und dort veranschlagten Leistungen

## Vorbemerkungen
Vorbemerkungen

Mit der Bauleitung sind regelmäßig Absprache durchzuführen!

Nach Abschluß der Arbeiten hat der AN dafür Sorge zu tragen, dass die Baustelle gereinigt übergeben wird!

Für die gesamte Sanierung ist keine Rüstung ausgeschrieben, diese ist bei Bedarf durch den AN in Eigenleistung gem. den gesetzlichen Bestimmungen zu stellen, vorzuhalten und nach Abschluß der Arbeiten wieder zu beseitigen. Eine Vergütung hierfür erfolgt nicht, die Kosten sind mit dem Gesamtangebot abgegolten!
Schutzmaßnahmen vor Beschädigungen und Verschmutzungen bei Stellung von Gerüsten sind ebenfalls einzurechnen!

Für den gesamten Terrassenbereich ist kein Schutz ausgeschrieben. Sollten die Flächen für BE, Transport von Material oder dergleichen benutzt werden, so sind diese eigenständig entsprechend zu schützen, vorab ist ein Pflasterprotokoll anzufertigen und der Buleitung unaufgefordert zu übergeben. Kosten für den Schutz der Terrasse sind in der allgemeinen Baustelleneinrichtung zu berücksichtigen.

Der Ausführung liegen zu Grunde:
1. VOB Teil A, B und C in der neuesten Fassung
2. Dieses Leistungsverzeichnis und die Vereinbarungen
3. Pläne und Anweisungen des Architekten bzw. Bauleiters.

In Teilbereichen des Gebäudes werden zur Dokumentation des Bauvorhabens Kameras
aufgestellt, die alle 3-5 Minuten Fotos machen.
Ziel ist die Erstellung einer Zeitrafferaufnahme, um die Veränderung des Gebäudes festzuhalten.
Mit Angebotsabgabe stimmt der Bieter dem zu und sichert das Einholen der Zustimmung seiner
Mitarbeiter / Nachunternehmer zu.

Diese Vorbemerkung ist Bestandteil des Angebotes.

Planbeilagen:
Nachstehende Pläne ergänzen das Leistungsverzeichnis, sind als Kalkulationshilfe zu verstehen und sind fester Bestandteil des Leistungsverzeichnisses:

Pl.-Nr: AP_2025_006_001 - Entwurfsplan Grundriss Erdgeschoss Datum: 14.01.2026
Pl.-Nr: AP_2025_006_002 - Entwurfsplan Grundriss Dachgeschoss Datum: 12.01.2026

Erdgeschoss:
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
Dachgeschoss:
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
## 04 Los 04 - Tischlerarbeiten

### Titel 01 Innentüren

**01.1 Schiebetür, vor der Wand, 1-flügelig, Wandmontage**
Türstärke: ca. 39,5 mm
Flächengewicht: ca. 17,3 kg/m²

Einlage: Röhrenspanplatte

Aufbau: Holzrahmen aus Holzwerkstoff
Deckplatte: Holzwerkstoff
Verleimung: D3 nach DIN EN 204

Nutung/Fräsung: oben Fräsung für Schiebetürbeschlag, unten Schiebetürnut

Falz: 4-seitig stumpf

Oberfläche: Durat-Beschichtung

Kantenausführung: 3-seitig beschichtet, 3-seitig eckig

Beschläge: Griffmuschel oval, Edelstahl matt, Führungsgleiter unten

Schiebetürkasten mit Laufschienenverkleidung in türgleicher Oberfläche, Kanten gerundet, 65 mm hoch; Laufschiene, höhenverstellbare Türblattaufhängungen mit kugelgelagerten Doppelrollen und Pendelgelenk, Fangstopper; optional ab 650 mm Türbreite einseitiges, ab 830 mm beidseitiges Dämpfungssystem

Wandmaße

Öffnungsbreite: ca, 680 mm
Öffnungshöhe: ca. 2100 mm

Einbauort: Küche / Trockenlager (01.07)
Menge: 1,000 St

### Titel 02 Instandsetzung Innentüren

**02.1 Aufarbeitung Tür Foyer/Gastraum**
Aufarbeitung der innenren doppelflügligen Holztür mit fest verglastem Oberlicht, inkl. Rahmen/Holzumfassungszarge,

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
- Abmessung ca. 1,50x2,80 m

Element:
-2-flüglige Innentür (Gang- und Standflügel) mit unterer und oberer Arretierung des Standflügels
-Türflügel mit je 1 Glaseinsatz
-fest verglastes Oberlicht

Instandsetzungsziel:

Aufarbeitung der bestehenden Innentür

Hierfür sind folgende Anpassungen / Überarbeitungsschritte erforderlich:
-bestehende Anstriche entfernen
-Herstellen Gang/Schließbarkeit
-neue Oberflächenbehandlung (Anstrich und Farbton nach Angabe AG), inkl. erforderlicher Nebenrbeiten
-Einbau Türschloss inkl. Beschläge aus Standardsortiement
-Einbau Türdichtung, gem. Brandschutzanforderung dichtschließend
-Montage Obertürschließer, gem. Brandschutzanforderung selbstschließend

inkl. erforderlicher Nebenarbeiten.

Tür: bestehende Tür Foyer/Gastraum
Menge: 1,000 St

**02.2 Aufarbeitung Tür Gastraum/Küche**
Aufarbeitung der innenren Pendeltür (Küche) mit rundem Glaseindatz (Bullauge) mit Trittschutzblech, inkl. Rahmen/Holzumfassungszarge,

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
- Abmessung ca. 1,01x2,01 m

Element:
- Pendeltür mit rundem Glasausschnitt imd Holzumfassungszarge

Instandsetzungsziel:

Aufarbeitung der bestehenden Innentür

Hierfür sind folgende Anpassungen / Überarbeitungsschritte erforderlich:
-bestehende Anstriche entfernen
-Herstellen Gang/Schließbarkeit
-neue Oberflächenbehandlung (Anstrich und Farbton nach Angabe AG), inkl. erforderlicher Nebenrbeiten

inkl. erforderlicher Nebenarbeiten.

Tür: bestehende Tür Gastraum/Küche
Menge: 1,000 St

### Titel 03 WC-Trennwandsyteme

**03.1 WC-Trennwandsystem Typ 01 - EG Damen und Herren**
*** Bezugsbeschreibung
Konstruktion:

30 mm starke melaminharzbeschichtete Vollspanplatten mit ABS-Umleimern, statischem Verbund und vandalensicheren

Beschlägen.
Die Konstruktion muss zur Sicherstellung einer hohen Stabilität TÜV-geprüft sein, das Prüfzeugnis ist mit der Angebotsabgabe einzureichen. Zum Nachweis der Sicherheit ist eine zusätzliche GS-Prüfung vorzuweisen. Das Trennwandsystem bietet aus Gründen der Langlebigkeit eine Herstellergarantie von 7 Jahren auf alle Funktionsteile.

Ausführung Profile: Eloxierte Profile

Höhe: 2000 mm, einschl. ca. 150 mm Bodenfreiheit.

Wände: 30 mm starke melaminharzbeschichtete Vollspanplatten. Alle sichtbaren Kanten sind mit ABS-Umleimern (Radius 2 mm) stoßsicher geschützt und dadurch verletzungsfrei.

Profile: Alle Profile sind aus Aluminium und unfallsicher gerundet.

Die Maueranschlüsse erfolgen durch U-Profile zum Ausgleich von Bautoleranzen.

Füße:
Aus korrosionfreiem Aluminium (Ø 20 mm). Naturfarbig eloxiert  mit Edelstahlkern und Edelstahlteller. Trittfeste Abdeckrosette aus farblich abgestimmten Nylon.

Türen:
Vollspantüren, 30 mm stark, in gleicher Bauweise wie die Wände. Türen stumpf einschlagend, mit  Anschlagprofilen aus Aluminium. Durchlaufende Gummiprofildichtung im Anschlagprofil zur Geräuschdämpfung integriert.

Bänder: dem Gewicht der Tür und Bedartf entsprechende Bänder aus Aluminium naturfarbig eloxiert.

Garnituren:
2-Riegel- WC-Schloß. Sicherheitsdrücker (Ø 23 mm).
Schauscheibe rot/weiß mit Notdornöffnung in Aluminium
naturfarbig eloxiert.

Zubehör: inkl. 1 Türstopperhaken pro Türelement

Farben:
Wand- und Türenfarben nach Standardsortiment.
(mindestens 9 Farben).
Dem AG sind auf Verlangen 3 verschiedene Muster zur Auswahl vorzulegen).

Profile,  ABS-Kanten, und Zubehör in der gleichen durchgängigen Farbe aus Standardsortiment.

Einbauort: Raum 01.10 & 01.12

Maße / Abwicklung:
System mit 2 WC-Kabinen
Breite Türfront, mit 2 Türen: ges. ca. 1,73m
Länge Trennwand: ca. 1,60m

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WC-Trennwand Herren EG

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WC-Trennwand Damen EG

inkl. Lieferung und Montage.
Menge: 2,000 psch

**03.2 WC-Trennwandsystem Typ 02 - EG Damen**
*** Pauschalposition
*** wie Position 03.1
Einbauort: Raum 01.12

Maße / Abwicklung:
System mit 2 WC-Kabinen
Breite Türfront, mit 2 Türen: ges. ca. 4.23m
Länge Trennwand: ca. 0,85m

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WC-Trennwand Damen EG

inkl. Lieferung und Montage.
Menge: 1,000 psch

**03.3 WC-Trennwandsystem Typ 03 - EG Türelement Herren**
*** Pauschalposition
*** wie Position 03.1
Einbauort: Raum 01.10

-als Türelement zur Abtrennung von Vorraum und WC (ohne Trennwand)
-ohne Zubehör (Haken)
-ohne WC-Schließung
-mit Einsteckschloss und Garnitur Griff/Griff

Maße / Abwicklung:
Breite Türfront, mit 1 Türen: ges. ca. 1,00m
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Türelement mit Seitenteilen Herren EG

inkl. Lieferung und Montage.
Menge: 1,000 psch

**03.4 WC-Trennwandsystem Typ 04 - DG Damen**
*** Pauschalposition
*** wie Position 03.1
Einbauort: Raum 02.08

Maße / Abwicklung:
System mit 4 WC-Kabinen
Breite Türfront, mit 4 Türen: ges. ca. 3,75m
Länge Trennwand: ca. 1,20m

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WC-Trennwand Damen DG

! Einbau erfolgt auf Fussboden mit Fussbodenheizung - Heizrohre sind entweder im Vorfeld einzumesssen, die Lage der Füße rechtzeitig mitzuteilen und auf der Tackerplatte anzuzeichnen oder vor der Montage / dem Bohren zweifelsfrei zu lokalisieren. !

inkl. Lieferung und Montage.
Menge: 1,000 psch

**03.5 WC-Trennwandsystem Typ 05 - DG Herren**
*** Pauschalposition
*** wie Position 03.1
Einbauort: Raum 02.06

Maße / Abwicklung:
System mit 3 WC-Kabinen
Breite Türfront, mit 4 Türen: ges. ca. 3,37m
Länge Trennwand: ca. 1,20m

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WC-Trennwand Damen DG

! Einbau erfolgt auf Fussboden mit Fussbodenheizung - Heizrohre sind entweder im Vorfeld einzumesssen, die Lage der Füße rechtzeitig mitzuteilen und auf der Tackerplatte anzuzeichnen oder vor der Montage / dem Bohren zweifelsfrei zu lokalisieren. !

inkl. Lieferung und Montage.
Menge: 1,000 psch

### Titel 04 Dusch-Trennwandsystem

**04.1 Dusch-Trennwandsystem Typ 11 - DG Damen**
*** Pauschalposition
*** Bezugsbeschreibung
Konstruktion:

13 mm HPL-Vollkern mit statischem Verbund
der Profile und vandalensicheren Beschlägen.

Die Konstruktion muss zur Sicherstellung einer hohen Stabilität TÜV-geprüft sein, das Prüfzeugnis ist mit der Schlussrechnung
einzureichen. Zum Nachweis der Sicherheit ist eine zusätzliche GS-Prüfung vorzuweisen.

Ausführung Profile: eloxierte Profile.

Höhe: 2000 mm, einschl. 150 mm Bodenfreiheit.

´Wände: HPL Vollkernplatte, 13 mm starke nach DIN EN 438 (DIN 16926). Wasserbeständig, fäulnissicher, widerstandsfähig gegen Beschädigungen und besonders pflegeleicht.

Alle sichtbaren Kanten sind gerundet und dadurch verletzungsfrei.

Profile:
Stabilisator und Türanschlagprofile sind als 3-Kammer-Profile aus Aluminium auszuführen, um eine dauerhafte Stabilität zu gewährleisten. Eine absolute Passgenauigkeit aller Verbindungen ist mittels im Werk gefertigten CNC-Gewinden und Bohrungen sicherzustellen. Bohrungen in die Profile vor Ort sind zu vermeiden.

Der untere Abschluss von Band- und Türanschlagsprofilen ist mit einer abgerundeten Aluminiumplatte unfallsicher abzudecken.

Der Wandanschluss erfolgt durch U-Profile zum ausgleich der Bautoleranzen.

Füße:
Fußkonstruktion bestehend aus Edelstahlkern (Ø 20 mm) und Edelstahlbodenteller.
Aus Stabilitätsgründen sind gesteckte Verbindungen
und Hohlrohre zu vermeiden.

Um eine langlebige und dauerhafte Befestigung der
Anlagen auf dem Boden sicherzustellen sind für die wesentlichen Konstruktionsdetails ausschließlich Edelstahlteile zu verwenden.

Ablage (Umkleidebereich)
HPL Vollkernplatte, 13 mm starke nach DIN EN 438 (DIN 16926). Wasserbeständig, fäulnissicher, widerstandsfähig gegen Beschädigungen und besonders pflegeleicht.
Abmessung: ca. 0,35m x 0,7m

Türen:
HPL Vollkernplatte, 13 mm starke nach DIN EN 438 (DIN 16926). Wasserbeständig, fäulnissicher, widerstandsfähig gegen Beschädigungen und besonders pflegeleicht.
, stumpf einschlagend. Alle Kanten umfräst, die Ecken im  Radius von 2 mm abgerundet. Durchlaufende

Gummiprofildichtung im Anschlagprofil zur Geräuschdämpfung integriert.

Beschläge:
Bänder dem Gewicht der Tür und dem Bedarf entsprechend.
Die Bandbefestigung in den HPL-Türen muss materialgerecht in der Fläche der Türe erfolgen, um ein Spalten der Platte zu vermeiden.

Verschraubung in die verwindungssteifen Mehrkammerprofile erfolgt mittels Edelstahl-Torx-Schrauben um eine leichte Wartung zu ermöglichen.

Je Tür ist ein Band mit eingebauter Feder zum Selbstschließen oder Selbstöffnen der Tür einzubauen.

Verriegelung:
Leicht austauschbares, kunststofffreies Einriegelschloss aus Zinkdruckguss mit massivem, nicht brennbarem Riegel.

Türknöpfe aus schlag- und bruchsicherem Nylon.

Zubehör:
-inkl 1 Türstopperhaken pro Türelement
-inkl. 3 Garderobenhaken pro Ablagefläche Umkleidezone

Farben:
Wand-, Ablagen und Türenfarben nach Standardsortiment (mind 9 Farben).
Dem AG sind auf Verlangen 3 verschiedene Muster zur Auswahl vorzulegen).

Profile,  ABS-Kanten, und Zubehör in der gleichen durchgängigen Farbe aus Standardsortiment.

Einbauort: Raum 02.07

Maße / Abwicklung:
System mit 3 Duschkabinen
Duschbereich ca. 1,0m x 1,32m
Umkleidebereich ca: 0,7m x 1,32m

Breite Türfront mit 3 Türen: ca. 4,01m
Länge Trennwand: ca. 1,73m
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Dusch-Trennwand Damen DG

! Einbau erfolgt auf Fussboden mit Fussbodenheizung - Heizrohre sind entweder im Vorfeld einzumesssen, die Lage der Füße rechtzeitig mitzuteilen und auf der Tackerplatte anzuzeichnen oder vor der Montage / dem Bohren zweifelsfrei zu lokalisieren. !

inkl. Lieferung und Montage.
Menge: 1,000 psch

**04.2 Dusch-Trennwandsystem Typ 12 - DG Herren**
*** Pauschalposition
*** wie Position 04.1
Einbauort: Raum 02.07

Maße / Abwicklung:
System mit 3 Duschkabinen
Duschbereich ca. 1,0m x 1,22m
Umkleidebereich ca: 0,7m x 1,22m

Breite Türfront mit 3 Türen: ca. 3.70m
Länge Trennwand: ca. 1,73m

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Dusch-Trennwand Herren DG

! Einbau erfolgt auf Fussboden mit Fussbodenheizung - Heizrohre sind entweder im Vorfeld einzumesssen, die Lage der Füße rechtzeitig mitzuteilen und auf der Tackerplatte anzuzeichnen oder vor der Montage / dem Bohren zweifelsfrei zu lokalisieren. !

inkl. Lieferung und Montage.
Menge: 1,000 psch
